# Erkundungsborhrungen Prio.1a
Angebotsaufforderung (GAEB 90, DA83)
Währung: EUR
Auftraggeber: Autobahn GmbH des Bundes

## Erkundungsborhrungen Prio.1a
Datum: 18.06.26

### Abschnitt 00 Baustelleneinrichtung, Vorarbeiten

#### Unterabschnitt 00.01 Baustelleneinrichtung und -räumung

**00.01.0001 Baustelle einrichten**
Alle für die vertragsgemäße Ausführung der
Bauleistungen erforderlichen Geräte, Werkzeuge und
sonstigen Betriebsmittel sind zur Baustelle zu
transportieren, bereitzustellen und - sofern der
Geräteeinsatz nicht gesondert vergütet wird -
betriebsbereit einschließlich aller hierfür notwendigen
Arbeiten aufzustellen. Erforderliche feste Anlagen sind
herzustellen.

Soweit notwendig, sind Baubüros, Unterkünfte,
Werkstätten, Lagerschuppen und ähnliche Einrichtungen
anzuliefern, aufzubauen und betriebsfertig
einzurichten. Ebenso sind die erforderlichen Anschlüsse
und Einrichtungen für Strom, Wasser, Telekommunikation
sowie Entsorgung für die Baustelle herzustellen.

Bei Bedarf sind Lagerflächen, sonstige befestigte
Flächen sowie
Wege innerhalb des Baustellenbereichs anzulegen.
Erforderliche
Oberbodenarbeiten einschließlich der Beseitigung von
Bewuchs für die Baustelleneinrichtung sind auszuführen.
Reichen die vom Auftraggeber bereitgestellten Flächen
nicht aus, hat der Auftragnehmer zusätzliche Flächen zu
beschaffen.

Die Kosten für das Vorhalten, Unterhalten und Betreiben
der Geräte, Anlagen und Einrichtungen einschließlich
Mieten, Pachten, Gebühren und ähnlicher Aufwendungen
sind nicht Bestandteil dieser Pauschale, sondern über
die Einheitspreise der jeweiligen Teilleistungen
abgegolten.
Sofern im Leistungsverzeichnis keine gesonderten
Positionen für die Baustelleneinrichtung einzelner
Leistungen vorgesehen sind, gilt die Pauschale für
sämtliche Leistungen aller Abschnitte des
Leistungsverzeichnisses.
Eine Zufahrt zur Baustelle ist vorhanden.
Menge: 1,000 Psch

**00.01.0002 Baustelle vorhalten und betreiben**
Die Baustelle ist für die Dauer der ausgeschriebenen
Leistungen vorzuhalten, zu unterhalten und
ordnungsgemäß zu betreiben. Sämtliche hierfür
anfallenden Kosten, insbesondere für Mieten, Pachten,
Gebühren und vergleichbare Aufwendungen, sind in diese
Position einzukalkulieren. Sofern im
Leistungsverzeichnis keine gesonderten Positionen für
das Vorhalten, Unterhalten und Betreiben der Baustelle
einzelner Leistungen vorgesehen sind, gilt diese
Position für sämtliche Leistungen aller Abschnitte des
Leistungsverzeichnisses.
Menge: 5,000 d

**00.01.0003 Baustelle räumen**
Die Baustelle ist vollständig von sämtlichen Geräten,
Anlagen, Einrichtungen und sonstigen
Baustelleneinrichtungen zu räumen. In Anspruch
genommene Flächen und Wege sind in ihren ursprünglichen
Zustand zurückzuversetzen.

Sofern im Leistungsverzeichnis keine gesonderten
Positionen für das Räumen der Baustelle einzelner
Leistungen vorgesehen sind, gilt diese Pauschale für
sämtliche Leistungen aller Abschnitte des
Leistungsverzeichnisses.
Menge: 1,000 Psch

**00.01.0004 Bereitstellung der persönlichen Schutzausrüstung**
Für den Fall einer Bodenkontamination sind  für alle
auf der Baustelle anwesenden Mitarbeiter
flüssigkeitsdichte Handschuhe vorzuhalten.
Menge: 1,000 Psch

#### Unterabschnitt 00.02 Vorarbeiten

**00.02.0001 Leitungserkundung**
Die Lage von Kabeln und Leitungen aller Art ist durch
geeignete Maßnahmen zu erkunden, beispielsweise durch
das Einholen von Bestands- bzw. Kabelplänen und/oder
durch eine Einweisung seitens des jeweiligen
Leitungsträgers. Die Vorgaben und Vorschriften der
Leitungsträger sind hierbei einzuhalten.

Unmittelbar neben dem geplanten Tiefkanal befindet sich
ein Bestandskanal der Autobahn. Der entsprechende Plan
wird nach Auftragsvergabe übergeben.
Menge: 1,000 Psch

**00.02.0002 Einholen von Genehmigungen**
Menge: 1,000 Psch

### Abschnitt 01 Geländearbeiten

#### Unterabschnitt 01.01 allgemeine Geländearbeiten

**01.01.0001 Vorschachten**
Händisches Vorschachten der Bohrpunkte bis max. 1,2 m
Tiefe bei unsicherem Leitungsverlauf
Menge: 3,000 St

**01.01.0002 Stillstand Bohrkolonne**
Kolonnenstunden für nicht vom Auftragnehmer zu
vertretenden Wartezeiten

Gilt für die gesamte Bohrkolonne (Bohrtruppführer +
Bohrgehilfen)
Menge: 3,000 h

**01.01.0003 Einmessung der Erkundungsstellen**
Einmessen und Abstecken der Ausführungspunkte nach Lage
und Höhe gemäß Ausführungsplanung und vorhandenen
Bezugspunkten. Dokumentation und Auswertung der
Messergebnisse erstellen.
Koordinatenreferenzsystem = ETRS89/UTM-Abbildung.
Übergabe der Daten digital in Excel, bearbeitbare
CAD-Datei (z. B. DWG/DXF oder gleichwertig) sowie im
ESRI Shapefile-Format (.shp)
Menge: 1,000 Psch

#### Unterabschnitt 01.02 Kernbohrungen

**01.02.0001 Einrichten Beton-/Asphaltkernbohrung**
Antransport, Aufbau, Einrichtung und betriebsbereite
Herstellung der Kernbohrmaschine am jeweiligen
Einsatzort zur Durchführung der vorgesehenen
Kernbohrarbeiten.

Die Leistung beinhaltet insbesondere:
Transport der Kernbohrmaschine einschließlich Zubehör
und erforderlicher Betriebsmittel zur Einsatzstelle
Positionierung und Ausrichtung der Bohranlage
entsprechend den projektbezogenen Anforderungen
Herstellung der Betriebsbereitschaft einschließlich
Strom-, Wasser- und Spülanschlüssen soweit erforderlich
Sicherung des Arbeitsbereichs sowie Durchführung
erforderlicher Schutzmaßnahmen
Funktionsprüfung der Anlage vor Beginn der Bohrarbeiten
Umsetzen und erneutes Einrichten innerhalb des
Baufelds, soweit für die vorgesehenen Bohransatzpunkte
erforderlich
Menge: 10,000 St

**01.02.0002 Beton-/Asphaltkernbohrung (< 50 cm)**
Aufbohren der Oberflächenbefestigung (Asphalt- oder
Betondecken) für einen Ansatzpunkt der Kleinrammbohrung
bzw. der Rammsondierung (bis 50 cm Tiefe) zur Gewinnung
von Asphalt-/Betonkernen.
Wiederherstellen der Oberfläche mittels Heißasphalt.
Regelmächtigkeit zwischen 30 und 50 cm. Bohrdurchmesser
> 80 mm.
Menge: 500,000 cm

#### Unterabschnitt 01.03 Kleinrammbohrungen

**01.03.0001 Einrichten Kleinrammbohrung nach DIN EN ISO 2275-1**
Bohrgerät für Kleinrammbohrungen einrichten, vorhalten,
betreiben, Umtransport von Sondierpunkt zu
Sondierpunkt, abbauen und abtransportieren (nach der
letzten Sondierung).
1 Stück = 1 Bohrung
Menge: 14,000 St

**01.03.0002 Kleinrammbohrungen nach DIN EN ISO 22475-1 bis 5 m Tiefe**
Abteufen von Kleinrammbohrungen nach DIN EN ISO 22475-1
einschließlich durchgehender Gewinnung gestörter
Bodenproben, fachgerechter Bodenansprache,
Schichtenverzeichnis sowie fachgerechtem Verschluss der
Ansatzpunkte. Tiefenstufe 0-5 m.
Menge: 70,000 m

**01.03.0003 Kleinrammbohrungen nach DIN EN ISO 22475-1 bis 10 m Tiefe**
Abteufen von Kleinrammbohrungen nach DIN EN ISO 22475-1
einschließlich durchgehender Gewinnung gestörter
Bodenproben, fachgerechter Bodenansprache,
Schichtenverzeichnis sowie fachgerechtem Verschluss der
Ansatzpunkte. Tiefenstufe 5-10 m.
Menge: 70,000 m

**01.03.0004 Kleinrammbohrungen nach DIN EN ISO 22475-1 bis 15 m Tiefe**
Abteufen von Kleinrammbohrungen nach DIN EN ISO 22475-1
einschließlich durchgehender Gewinnung gestörter
Bodenproben, fachgerechter Bodenansprache,
Schichtenverzeichnis sowie fachgerechtem Verschluss der
Ansatzpunkte. Tiefenstufe 10-15 m.
Menge: 25,000 m

**01.03.0005 Entnahme von Bodenproben**
Entnahme von Bodenproben bei jedem Schichtwechsel,
mindestens jedoch meterweise als Einzelprobe für
chemische und bodenmechanische Analysen. Inklusive
Gestellung eines geeigneten, luftdichtverschließbaren
Probenahmegefäßes mit mindestens 0,8 l
Fassungsvermögen.
Lagerung bis 6 Monate nach Beendigung der Bohrarbeiten
inkl. fachgerechter Entsorgung.
Menge: 220,000 St

**01.03.0006 Entnahme von organoleptisch auffälligen Bodenproben in Methanol-Vials**
Entnahme und Konservierung von organoleptisch
auffälligen Bodenproben in Methanol-Vials zur
Untersuchung leichtflüchtiger organischer Verbindungen
(VOC/LHKW).
Befüllung der Vials unmittelbar nach Probengewinnung
zur Vermeidung von Ausgasungsverlusten.
Inklusive Gestellung geeigneter, luftdicht
verschließbarer Methanol-Vials einschließlich
Konservierungsmedium, fachgerechter Kennzeichnung sowie
transportsicherer Verpackung.
Menge: 10,000 St

**01.03.0007 Verfüllen des Bohrlochs**
Bohrloch nach Kleinrammbohrung verfüllen und
verdichten. Es ist ein Verfüllprotokoll anzufertigen.
Material: Quellton
Menge: 165,000 m

**01.03.0008 Entsorgung Bohrgut**
Bohrgut nach Abschluss aller Untersuchungen einer
Verwertung nach Wahl des AN zuführen. Inkl. nicht
beprobtes überschüssiges Bohrgut. Inkl. Eventuell
durchzuführender Deklarationsanalytik.
Menge: 1,000 Psch

**01.03.0009 Zulage erschwertes Bohren**
Zulage für erschwertes Bohren (Bodenklassen 5 und 6
nach DIN 18300alt, sehr dicht gelagertes Lockergestein
nach DIN EN ISO 14688-2, DIN EN 1997-2, DIN 4020)
Menge: 15,000 m

**01.03.0010 Umsetzen bei Bohrwiderstand**
Umsetzen des Bohrgeräts bei unerwartetem Bohrwiderstand
(vor erwarteter Zieltiefe) im Umkreis von max. 5 m
Menge: 3,000 St

#### Unterabschnitt 01.04 Rammsondierungen

**01.04.0001 Einrichten Rammsondierung (DPM/DPH) nach DIN EN ISO 2276-2**
Bohrgerät für Rammsondierungen einrichten, vorhalten,
betreiben, Umtransport von Sondierpunkt zu
Sondierpunkt, abbauen und abtransportieren (nach der
letzten Sondierung).
1 Stück = 1 Bohrung
Menge: 14,000 St

**01.04.0002 Abteufen Rammsondierung (DPM/DPH) nach DIN EN ISO 2276-2 bis 5 m Tiefe**
Durchführung von mittelschweren und schweren
Rammsondierungen (DPM/DPH) einschließlich Dokumentation
der Schlagzahlen. Die mittelschwere Rammsondierungen
ist im Bereich der Kreidesedimente auf die schwere
Rammsondierung umzubauen. Tiefenstufe 0-5 m.
Menge: 70,000 m

**01.04.0003 Abteufen Rammsondierung (DPM/DPH) nach DIN EN ISO 2276-2 bis 10 m Tiefe**
Durchführung von mittelschweren und schweren
Rammsondierungen (DPM/DPH) einschließlich Dokumentation
der Schlagzahlen. Die mittelschwere Rammsondierungen
ist im Bereich der Kreidesedimente auf die schwere
Rammsondierung umzubauen. Tiefenstufe 5-10 m.
Menge: 70,000 m

**01.04.0004 Abteufen Rammsondierung (DPM/DPH) nach DIN EN ISO 2276-2 bis 15 m Tiefe**
Durchführung von mittelschweren und schweren
Rammsondierungen (DPM/DPH) einschließlich Dokumentation
der Schlagzahlen. Die mittelschwere Rammsondierungen
ist im Bereich der Kreidesedimente auf die schwere
Rammsondierung umzubauen. Tiefenstufe 10-15 m.
Menge: 25,000 m

**01.04.0005 Verfüllen des Bohrlochs**
Bohrloch nach Rammsondierung verfüllen und verdichten.
Es ist ein Verfüllprotokoll anzufertigen. Material:
Quellton
Menge: 165,000 m

**01.04.0006 Zulage erschwertes Rammen**
Zulage für erschwertes Rammen (grobe Auffüllungen wie
z.B. Bauschutt, Schotterpacklagen, Felsbruch oder Boden
der Bodenklassen 5 und 6 nach DIN 18300, sehr dicht
gelagertes Lockergestein nach DIN EN ISO 14688-2, DIN
EN 1997-2, DIN 4020)
Menge: 15,000 m

**01.04.0007 Umsetzen bei Rammwiderstand**
Umsetzen des Rammgeräts bei unerwartetem Bohrwiderstand
(vor erwarteter Zieltiefe) im Umkreis von max. 5 m
Menge: 3,000 St

### Abschnitt 02 Grundwasser

#### Unterabschnitt 02.01 Ausbau einer Grundwassermessstelle

**02.01.0001 Baustelleneinrichtung Grundwassermessstelle**
Antransport, Vorhalten und Abtransport der gesamten
Baustelleneinrichtung zum Niederbringen und Ausbau
einer Grundwassermessstelle, Herstellen der
erforderlichen Anschlüsse für Wasser, Licht und
Antriebskraft
Menge: 1,000 Psch

**02.01.0002 Erstellung einer Grundwassermessstelle DN 50**
Erstellung einer Grundwassermessstelle DN 50 gemäß DVGW
Arbeitsblatt W 121 im Trockenbohrverfahren.

Ausbautiefe 10 m, Verfilterung nach örtlichen Befunden.
Fachgerechter Einbau von Filterschüttung, Tondichtung
und Gegenfilter. Auffangen des kontaminierten Bohrgutes
in verschließbarem dichtem Container und sachgerechte
Entsorgung inkl. Nachweisführung innerhalb von 10
Tagen.

Ausbau über Flur mit Stahlschutzrohr und Seba-Kappe,
sowie Beton-Schachtring als Anfahrschutz.

Klarpumpen der Messstelle über mindestens 2 Stunden,
dabei Ableitung des Wassers über mobilen
Reinigungsfilter.
Menge: 1,000 St

#### Unterabschnitt 02.02 Ausbau von temporären Grundwassermessstellen

**02.02.0001 Ausbau einer vorlaufenden Kleinnrammbohrung zu einer temporären Grundwassermessstelle**
Ausbau einer vorlaufend hergestellten Kleinrammbohrung
zu einer temporären Grundwassermessstelle als Rammpegel
zur Durchführung hydrogeologischer Untersuchungen und
Pumpversuche.

Ausführung einschließlich sämtlicher Nebenleistungen,
Lieferung aller Materialien, Einbau, Ausbaukontrolle
sowie betriebsfertiger Herstellung.

Leistungsumfang insbesondere:
Lieferung und Einbau eines Rammpegels aus PVC-U oder
PE-HD, Außendurchmesser ca. 1" bis 2", Einbau eines
Vollrohr-/Filterrohrausbaus entsprechend den
anstehenden Bodenschichten und den Vorgaben der
Bauleitung bzw. des Gutachters, Filterstrecke aus
Schlitzfilterrohr, Einbau eines Abschlussdeckels,
Klarpumpen bzw. Entwickeln der Messstelle bis zur
weitgehend sandfreien Wasserförderung, Funktionsprüfung
der Messstelle, Einmessen der Pegeloberkante nach Lage
und Höhe, Dokumentation des Ausbaus einschließlich:
Ausbauprofil, Tiefenlage der Filterstrecke,
Ausbauzeichnung, Klarpump-Protokoll.

Die Messstelle ist so herzustellen, dass
Wasserstandsmessungen und hydrogeologische Pumpversuche
störungsfrei durchgeführt werden können. Nach Abschluss
der Pumpversuche ist die Messstelle vollständig
zurückzubauen und entsprechend Position 01.03.0007. zu
verfüllen.
Menge: 3,000 St

### Abschnitt 03 Pumpversuche

#### Unterabschnitt 03.01 Pumpversuche durchführen

**03.01.0001 Baustelleneinrichtung für Pumpversuch**
Einrichten, Vorhalten und Räumen der Baustelle für die
Durchführung eines Pumpversuchs einschließlich aller
erforderlichen Nebenleistungen.

Bereitzustellen sind sämtliche für die
Leistungserbringung erforderlichen Geräte, Maschinen,
Pumpen, Leitungen, Stromaggregate, Messgeräte, Kabel,
Schläuche sowie Sicherungs- und Schutzeinrichtungen.

Einschließlich:
An- und Abtransport sämtlicher Geräte, Aufbau und
Rückbau der Versuchseinrichtungen, Vorhaltung der
technischen Einrichtungen für die Dauer des
Pumpversuchs, Herstellung erforderlicher
Arbeitsflächen, Verkehrssicherung
Menge: 1,000 Psch

**03.01.0002 Durchführung eines Stufenpumpversuchs am Versuchsbrunnen zur Ermittlung der hydrauli-schen Leistungsfähigkeit und hydrogeologischer Kennwerte**
Die Leistung umfasst:
Installation der Förderpumpe,
Einstellung definierter Förderstufen,
kontinuierliche Messung der Fördermenge,
Messung und Dokumentation der Wasserstände im
Förderbrunnen und den Beobachtungspegeln mittels
Datenloggern,
Dokumentation der Wiederanstiegsphase nach Beendigung
des Pumpbetriebs,
Protokollierung der Versuchsdaten.

Mindestanforderungen:
Anzahl der Förderstufen: mindestens 3,
Versuchsdauer: 1. Stufe 5 m³ - 6 Stunden, 2. Stufe 10
m³ - 6 Stunden und 3. Stufe maximale Fördermenge des
Brunnens - 12 Stunden,
bis zum Erreichen des Ausgangszustands sind alle
Gerätschaften in den Messstellen zu verbleiben.

Einschließlich aller Messgeräte, Datenlogger und
Nebenleistungen.
Menge: 1,000 St

**03.01.0003 Ableitung gefördertes Wasser**
Schadlose Ableitung des beim Pumpversuch geförderten
Wassers.

Die Leistung umfasst:

Bereitstellung sämtlicher Schläuche und Leitungen bis
50m,
Herstellung provisorischer Ableitungssysteme,
gegebenenfalls Sedimentationsmaßnahmen,
Betrieb und Unterhaltung der Wasserableitung,
Rückbau nach Abschluss der Arbeiten.

Behördliche Vorgaben und Einleitbedingungen sind
einzuhalten.

Einschließlich aller Nebenleistungen.
Menge: 1,000 Psch

### Abschnitt 04 Laboranalytik

#### Unterabschnitt 04.01 Bodenmechanik

**04.01.0001 Erstellung von Mischproben**
Erstellung repräsentativer Mischproben für die
bodenmechanische Analytik aus den angelieferten
Einzelproben von Bodenmaterial, mineralischen Abfällen
oder Ersatzbaustoffen gemäß den einschlägigen
laboranalytischen und normativen Vorgaben.

Leistungsumfang:
Zusammenstellung und Auswahl der Einzelproben
Homogenisierung der Probenmaterialien
fachgerechte Teilung und Zusammenführung zu Mischproben
Dokumentation der Mischprobenbildung
Kennzeichnung und Protokollierung der Mischproben
Die Erstellung erfolgt unter Beachtung der gültigen
laboranalytischen Standards und Regelwerke.
Abrechnung je erstellter Mischprobe.
Menge: 40,000 St

**04.01.0002 Korngrößenverteilung Bodenmaterial**
Durchführung der Laboranalyse zur Ermittlung der
Korngrößenverteilung von Bodenmaterialien mittels
Siebanalyse und erforderlicher Sedimentationsanalyse
gemäß DIN EN ISO 17892-4 bzw. DIN 18123.
Leistungsumfang:
Durchführung der Siebanalyse
Durchführung der Sedimentationsanalyse für Feinanteile
Ermittlung und Darstellung der Korngrößenverteilung als
Sieblinie,  Auswertung der Untersuchungsergebnisse,
Erstellung eines Prüfberichtes in digitaler Form
Die Prüfung ist nach den einschlägigen gültigen Normen
und Regelwerken auszuführen.
Abrechnung je analysierter Probe.
Menge: 15,000 St

**04.01.0003 Konsistenzgrenzen Bodenmaterial**
Durchführung der Laboranalyse zur Bestimmung der
Konsistenzgrenzen (Fließgrenze, Ausrollgrenze und
Plastizitätszahl) an gestörten Bodenproben gemäß DIN EN
ISO 17892-12.Die Untersuchungen sind an
repräsentativen, gestörten Bodenproben durchzuführen.
Leistungsumfang:
Probenvorbereitung, Durchführung der Laborversuche
einschließlich Wassergehaltsbestimmung, Auswertung und
Dokumentation der Ergebnisse.
Die Ergebnisse sind in tabellarischer Form mit Angabe
von: Fließgrenze, Ausrollgrenze, Plastizitätszahl,
Bodenansprache und Probennummer vorzulegen. Die
Prüfberichte sind nachvollziehbar und normgerecht zu
dokumentieren.
Sämtliche Nebenleistungen, Geräte,
Verbrauchsmaterialien sowie die fachgerechte Entsorgung
von Restmaterialien sind in den Einheitspreis
einzukalkulieren.
Die Prüfung ist nach den einschlägigen gültigen Normen
und Regelwerken auszuführen.
Abrechnung je analysierter Probe.
Menge: 10,000 St

**04.01.0004 Wassergehalt Bodenmaterial**
Durchführung der Laboranalyse zur Bestimmung des
Wassergehaltes an Bodenproben gemäß DIN EN ISO 17892-1.

Die Untersuchungen sind an repräsentativen Bodenproben
durchzuführen.
Leistungsumfang:
Probenvorbereitung, Bestimmung des Wassergehaltes durch
Ofentrocknung gemäß Normvorgabe, Auswertung der
Messergebnisse sowie die vollständige Dokumentation der
Prüfungen.
Die Ergebnisse sind in tabellarischer Form vorzulegen.
Die Prüfberichte sind nachvollziehbar, prüffähig und
normgerecht zu erstellen.
Sämtliche Nebenleistungen, Laborgeräte,
Verbrauchsmaterialien sowie die fachgerechte Entsorgung
von Restmaterialien sind in den Einheitspreis
einzukalkulieren.
Die Prüfung ist nach den einschlägigen gültigen Normen
und Regelwerken auszuführen.
Abrechnung je analysierter Probe.
Menge: 20,000 St

**04.01.0005 Abrasivität Bodenmaterial**
Durchführung der Laboranalyse zur Bestimmung der
Abrasivität von Boden- und Lockergesteinsproben mittels
LCPC-Abrasivitätsversuch gemäß den geltenden
einschlägigen Normen und Empfehlungen des Spezialtief-
und Tunnelbaus in Anlehnung an NF P 18-579:2013.
Die Untersuchungen sind an repräsentativen Boden- bzw.
Lockergesteinsproben durchzuführen.
Leistungsumfang: Probenvorbereitung einschließlich
Trocknung und Kornaufbereitung, Durchführung des
LCPC-Abrasivitätsversuches,  Ermittlung des
Abrasivitätskoeffizienten sowie die vollständige
Auswertung und Dokumentation der Ergebnisse.
Die Ergebnisse sind in tabellarischer Form vorzulegen.
Die Prüfberichte sind nachvollziehbar, prüffähig und
normgerecht zu erstellen.
Sämtliche Nebenleistungen, Laborgeräte,
Verbrauchsmaterialien sowie die fachgerechte Entsorgung
von Restmaterialien sind in den Einheitspreis
einzukalkulieren.
Die Prüfung ist nach den einschlägigen gültigen Normen
und Regelwerken auszuführen.
Abrechnung je analysierter Probe.
Menge: 5,000 St

**04.01.0006 Verklebungspotenzial Bodenmaterial**
Durchführung der Laboranalyse zur Bestimmung des
Verklebungspotenzials von gestörten Bodenproben mittels
Clogging- und Balling-Tests nach Thewes bzw. nach den
einschlägigen Empfehlungen für den maschinellen Tunnel-
und Spezialtiefbau.
Die Untersuchungen sind an repräsentativen, gestörten
Bodenproben durchzuführen.
Leistungsumfang:
Probenvorbereitung einschließlich Einstellung
relevanter Wassergehalte, Durchführung der Versuche zur
Beurteilung des Anhaftungs-, Schmier- und
Agglomerationsverhaltens an metallischen Oberflächen
sowie die vollständige Auswertung und Dokumentation der
Ergebnisse.
Die Bewertung des Verklebungspotenzials hat unter
Berücksichtigung der bodenmechanischen Kennwerte und
der beobachteten Materialeigenschaften zu erfolgen.
Die Ergebnisse sind in tabellarischer und
beschreibender Form vorzulegen. Die Prüfberichte sind
nachvollziehbar, prüffähig und fachgerecht zu
erstellen.
Sämtliche Nebenleistungen, Laborgeräte,
Verbrauchsmaterialien sowie die fachgerechte Entsorgung
von Restmaterialien sind in den Einheitspreis
einzukalkulieren.
Die Prüfung ist nach den einschlägigen gültigen Normen
und Regelwerken auszuführen.
Abrechnung je analysierter Probe.
Menge: 5,000 St

#### Unterabschnitt 04.02 chemische Analytik

**04.02.0001 Erstellung von Mischproben**
Erstellung repräsentativer Mischproben zur chemischen
Analytik aus den angelieferten Einzelproben von
Bodenmaterial, mineralischen Abfällen oder
Ersatzbaustoffen gemäß den einschlägigen
laboranalytischen und normativen Vorgaben.

Leistungsumfang:
Zusammenstellung und Auswahl der Einzelproben
Homogenisierung der Probenmaterialien
fachgerechte Teilung und Zusammenführung zu Mischproben
Dokumentation der Mischprobenbildung
Kennzeichnung und Protokollierung der Mischproben
Die Erstellung erfolgt unter Beachtung der gültigen
laboranalytischen Standards und Regelwerke.
Abrechnung je erstellter Mischprobe.
Menge: 30,000 St

**04.02.0002 Chemische Analytik Bodenmaterial BM-0***
Durchführung der chemischen Laboranalytik an
Bodenmaterial gemäß Ersatzbaustoffverordnung zur
Einstufung in die Materialklasse BM-0*.

Leistungsumfang:
chemische Untersuchung der Feststoffparameter
chemische Untersuchung der Eluatparameter
Durchführung der Analytik gemäß
Ersatzbaustoffverordnung und den zugehörigen
technischen Regelwerken
Analytikumfang gemäß Tabelle 3, Spalte 6, Anlage 1 der
Ersatzbaustoffverordnung für Bodenmaterial der
Materialklasse BM-0*
Auswertung und Dokumentation der
Untersuchungsergebnisse
Erstellung eines Prüfberichtes in digitaler Form

Die Untersuchung umfasst sämtliche gemäß Tabelle 3,
Spalte 6, Anlage 1 der Ersatzbaustoffverordnung für die
Einstufung der Materialklasse BM-0* erforderlichen
Feststoff- und Eluatparameter.

Abrechnung je analysierter Probe.
Menge: 20,000 St

**04.02.0003 Chemische Analytik Bodenmaterial BM-F0***
Durchführung der chemischen Laboranalytik an
Bodenmaterial gemäß Ersatzbaustoffverordnung zur
Einstufung in die Materialklasse BM-F0*.

Leistungsumfang:
chemische Untersuchung der Feststoffparameter
chemische Untersuchung der Eluatparameter
Durchführung der Analytik gemäß
Ersatzbaustoffverordnung und den zugehörigen
technischen Regelwerken
Analytikumfang gemäß Tabelle 3, Spalte 7-10, Anlage 1
der Ersatzbaustoffverordnung für Bodenmaterial der
Materialklasse BM-F0*
Auswertung und Dokumentation der
Untersuchungsergebnisse
Erstellung eines Prüfberichtes in digitaler Form

Die Untersuchung umfasst sämtliche gemäß Tabelle 3,
Spalte 7-10, Anlage 1 der Ersatzbaustoffverordnung für
die Einstufung der Materialklasse BM-F0* erforderlichen
Feststoff- und Eluatparameter.

Abrechnung je analysierter Probe.
Menge: 10,000 St

**04.02.0004 Chemische Analytik Deponieverordnung DK I - DK III**
Durchführung der chemischen Laboranalytik an
Bodenmaterial und mineralischen Abfällen gemäß
Deponieverordnung zur Einstufung in die Deponieklassen
DK 0 bis DK III.

Leistungsumfang:
chemische Untersuchung der Feststoffparameter
chemische Untersuchung der Eluatparameter
Durchführung der Analytik gemäß Deponieverordnung und
den zugehörigen technischen Regelwerken
Analytikumfang gemäß den Zuordnungswerten der
Deponieverordnung für die Deponieklassen DK I bis DK
III
Auswertung und Dokumentation der
Untersuchungsergebnisse
Erstellung eines Prüfberichtes in digitaler Form

Die Untersuchung umfasst sämtliche für die jeweilige
Einstufung der Deponieklasse DK I bis DK III
erforderlichen Feststoff- und Eluatparameter gemäß
Deponieverordnung.

Abrechnung je analysierter Probe.
Menge: 5,000 St

**04.02.0005 Zusatzparameter AT4**
Bestimmung des Atmungsaktivitätswertes AT4 an
Bodenmaterial, mineralischen Abfällen oder
Ersatzbaustoffen gemäß den einschlägigen geltenden
Regelwerken.

Leistungsumfang:
Durchführung der AT4-Untersuchung
Auswertung und Dokumentation der
Untersuchungsergebnisse
Erstellung eines Prüfberichtes in digitaler Form

Abrechnung je analysierter Probe.
Menge: 2,000 St

**04.02.0006 Zusatzparameter GB21**
Bestimmung der Gasbildungsrate nach 21 Tagen (GB21) an
Bodenmaterial, mineralischen Abfällen oder
Ersatzbaustoffen gemäß den einschlägigen geltenden
Regelwerken.

Leistungsumfang:
Durchführung der GB21-Untersuchung (Gasbildungsrate
nach 21 Tagen)
Auswertung und Dokumentation der Messergebnisse
Erstellung eines Prüfberichtes in digitaler Form

Abrechnung je analysierter Probe.
Menge: 2,000 St

**04.02.0007 Zusatzparameter Bestimmung Brennwert Ho**
Bestimmung des Brennwertes an Bodenmaterial,
mineralischen Abfällen oder Ersatzbaustoffen gemäß den
einschlägigen geltenden Regelwerken.

Leistungsumfang:
Durchführung der Brennwertbestimmung
Auswertung und Dokumentation der
Untersuchungsergebnisse
Erstellung eines Prüfberichtes in digitaler Form

Abrechnung je analysierter Probe.
Menge: 4,000 St

**04.02.0008 Säureneutralisationskapazität (SNK)**
Bestimmung der Säureneutralisationskapazität (SNK) an
Bodenmaterial, mineralischen Abfällen oder
Ersatzbaustoffen gemäß den einschlägigen geltenden
Regelwerken.

Leistungsumfang:
Durchführung der SNK-Untersuchung
Auswertung und Dokumentation der
Untersuchungsergebnisse
Erstellung eines Prüfberichtes in digitaler Form

Abrechnung je analysierter Probe.
Menge: 4,000 St

**04.02.0009 Durchführung einer**
Durchführung einer Grundwasseruntersuchung zur
Bewertung der Beton- und Stahlaggressivität des
Grundwassers gemäß den einschlägigen technischen
Regelwerken (z._B. DIN 4030, DIN 50929 bzw. geltende
Regelwerke zur Beurteilung der Wasserangriffsgrade).

Leistungsumfang:
Probenvorbereitung und Analytik von Grundwasserproben
Bestimmung relevanter Parameter zur Beurteilung der
Betonaggressivität
Bestimmung relevanter Parameter zur Beurteilung der
Stahlaggressivität
Bewertung der Aggressivität gegenüber Beton und Stahl
gemäß geltenden Regelwerken
Auswertung und Dokumentation der
Untersuchungsergebnisse
Erstellung eines Prüfberichtes in digitaler Form

Abrechnung je untersuchter Probe.
Menge: 2,000 St

### Abschnitt 05 Gutachterliche Leistungen

#### Unterabschnitt 05.01 Koordination, Auswertung und Ergebnisübermittlung

**05.01.0001 Grafische Darstellung Geländeergebnisse**
Fachgerechte grafische Aufbereitung und Darstellung der
aus den Baugrundaufschlüssen stammenden
Kleinrammbohrungen und Rammsondierungen in einem
geotechnischen Darstellungsplan gemäß DIN 4023.

Die Leistung beinhaltet insbesondere:
Übernahme und Auswertung der Bohr- und Sondierdaten aus
den Geländearbeiten
Darstellung der Kleinrammbohrungen und Rammsondierungen
in normgerechter Symbolik gemäß DIN 4023.
Darstellung der Sondierungen in einem Lageplan.
Stratigrafische Gliederung der angetroffenen
Bodenschichten mit lithologischer Beschreibung und
Schichtgrenzen
Maßstäbliche Darstellung der Bohrprofile einschließlich
Ansatzpunkt, Endtiefe und Höhenbezug
Eintragung relevanter Zusatzinformationen (z. B.
Wasserstände, Auffälligkeiten, Störzonen soweit
dokumentiert)
Übergabe eines kombinierten Längsschnitts mit den
Bohrungen und dem geplanten Kanal. Der Längsschnitt des
Kanals wird durch den AG zur Verfügung gestellt.
Menge: 1,000 Psch

**05.01.0002 Auswertung Pumpversuch**
Fachtechnische Auswertung der Ergebnisse des
Pumpversuchs einschließlich Erstellung eines
Abschlussberichts.

Der Bericht hat mindestens folgende Inhalte zu
umfassen:
Beschreibung der Versuchsdurchführung,
Darstellung der Messdaten,
Ganglinien und Diagramme,
Ermittlung hydrogeologischer Kennwerte,
Bewertung der Brunnenleistung,
Aussagen zur Ergiebigkeit,
Zusammenfassung der Ergebnisse.

Der Bericht ist digital im PDF-Format vorzulegen.
Einschließlich aller Auswertearbeiten und
Nebenleistungen.
Menge: 1,000 Psch

**05.01.0003 Koordination Laboranalytik**
Nach Übergabe der Geländebefunde durch den
Auftragnehmer erfolgt durch den Baugrundgutachter eine
Auswahl der zu untersuchenden Proben aus den gewonnenen
Aufschlüssen. Der Auftragnehmer übernimmt die
fachgerechte Organisation, Zusammenstellung und
Übergabe dieser ausgewählten Proben an ein geeignetes,
vom Auftragnehmer zu bestimmendes geotechnisches sowie
chemiches Labor. Für das chemische Labor ist zwingend
eine Akkreditierung gemäß DIN EN ISO/IEC 17025:2018
nachzuweisen.

Die Leistung beinhaltet insbesondere:
Zusammenstellung und eindeutige Kennzeichnung der
ausgewählten Proben gemäß Projekt- und
Probenidentifikation
Fachgerechte Verpackung und Sicherung der Proben zur
Erhaltung des natürlichen Zustands (insbesondere bei
gestörten und ungestörten Proben)
Organisation des Transports unter Einhaltung der
einschlägigen Anforderungen für geotechnische Proben
Übergabe der Proben an ein vom Auftragnehmer
ausgewähltes, hierfür geeignetes geotechnisches sowie
chemisches Labor.
Menge: 1,000 Psch

### Abschnitt 06 Leistungen nach Aufwand

#### Unterabschnitt 06.01 Besprechungstermine

**06.01.0001 Teilnahme an Besprechungen und Ortsterminen**
Teilnahme des Auftragnehmers an projektbezogenen
Besprechungen und Ortsterminen (max. 2 Stunden vor Ort)
im Zusammenhang mit den Geländearbeiten und den
geotechnischen Untersuchungen.

Die Leistung beinhaltet insbesondere:
Teilnahme an Baustellen- und Abstimmungsterminen mit
Auftraggeber, Baugrundgutachter, Fachplanern und
weiteren Projektbeteiligten
Abstimmung der Arbeitsabläufe, Untersuchungspunkte und
Ausführungsrandbedingungen vor Ort
Fachliche Erläuterung der durchgeführten oder geplanten
Geländearbeiten
Aufnahme und Dokumentation relevanter Festlegungen und
Abstimmungsergebnisse
An- und Abfahrt sowie erforderliche Vor- und
Nachbereitung der Termine
Menge: 1,000 St

**06.01.0002 Teilnahme an Videokonferenzen und digitalen Abstimmungsterminen**
Teilnahme des Auftragnehmers an projektbezogenen
Videokonferenzen und digitalen Abstimmungsterminen
(maximal 2 Stunden) im Zusammenhang mit den
Geländearbeiten und geotechnischen Untersuchungen.

Die Leistung beinhaltet insbesondere:
Teilnahme an digitalen Besprechungen mit Auftraggeber,
Baugrundgutachter, Fachplanern und weiteren
Projektbeteiligten
Fachliche Abstimmung zu Untersuchungsumfang,
Ausführung, Ergebnissen und weiteren Projektabläufen
Präsentation und Erläuterung relevanter
Untersuchungsergebnisse und Planunterlagen (inkl. Vor-
und Nachbereitung)
Dokumentation wesentlicher Besprechungsinhalte und
Abstimmungsergebnisse
Technische Vorbereitung und Bereitstellung der
erforderlichen digitalen Kommunikationsmittel.
Menge: 3,000 St

#### Unterabschnitt 06.02 Stundensätze

**06.02.0001 Stundensatz Projektleiter**
Ausführung zusätzlicher, im Leistungsverzeichnis nicht
gesondert erfasster Leistungen auf Anweisung des
Auftraggebers im Stundenlohnverfahren.

Die Abrechnung erfolgt nach tatsächlich angefallenem
und nachgewiesenem Zeitaufwand einschließlich üblicher
Arbeitsmittel und Nebenkosten, soweit nicht gesondert
ausgeschrieben.

Die Stundenlohnnachweise sind täglich zu führen und vom
Auftraggeber oder dessen Vertreter gegenzuzeichnen.
Menge: 5,000 h

**06.02.0002 Stundensatz Projektingenieur**
Ausführung zusätzlicher, im Leistungsverzeichnis nicht
gesondert erfasster Leistungen auf Anweisung des
Auftraggebers im Stundenlohnverfahren.

Die Abrechnung erfolgt nach tatsächlich angefallenem
und nachgewiesenem Zeitaufwand einschließlich üblicher
Arbeitsmittel und Nebenkosten, soweit nicht gesondert
ausgeschrieben.

Die Stundenlohnnachweise sind täglich zu führen und vom
Auftraggeber oder dessen Vertreter gegenzuzeichnen.
Menge: 10,000 h

**06.02.0003 Stundensatz Techniker**
Ausführung zusätzlicher, im Leistungsverzeichnis nicht
gesondert erfasster Leistungen auf Anweisung des
Auftraggebers im Stundenlohnverfahren.

Die Abrechnung erfolgt nach tatsächlich angefallenem
und nachgewiesenem Zeitaufwand einschließlich üblicher
Arbeitsmittel und Nebenkosten, soweit nicht gesondert
ausgeschrieben.

Die Stundenlohnnachweise sind täglich zu führen und vom
Auftraggeber oder dessen Vertreter gegenzuzeichnen.
Menge: 5,000 h

USt %: 19,00
